# BP 6A AK Deggendorf - AS Hengersberg
Angebotsaufforderung (GAEB DA XML 3.2, DA83)
Projekt: A-01012-00
Währung: EUR
Vergabeart: Öffentliche Ausschreibung
Eröffnung: 18.08.2026 00:00:00
Ende der Zuschlagsfrist: 18.09.2026
Ausführungsbeginn: 01.10.2026
Ausführungsende: 31.01.2026
Auftraggeber: Autobahn GmbH des Bundes, Niederlassung Südbayern, AdB-NL BY-S, Seidlstraße 7-11, 80335 München, Telefon 089 54552-0; Vergabenummer: A0101200030
Erstellt mit: GXML Toolbox V3.3 R20230829, iTWO_64 V25.0.772, 17.07.2026

## A0101200030 Archaeologische_Leistungen
Datum: 17.07.2026
WaGr: 99_99_01

### Abschnitt 1 Teil A Oberbodenabtrag

*Hinweis: Beobachtung des Bodenabtrags bzw. Anlage von Suchschnitten, Vermessung von Befunden. Die Abrechnung erfolg nach tatsächlich erbrachter Leistung*
Beobachtung des Bodenabtrags bzw. die Anlage von Suchschnitten (ca. 45 Tage), Vermessung von Befunden. Die Abrechnung erfolgt nach tatsächlich erbrachter Leistung in Regie.

#### Unterabschnitt 1.1 Begutachtung Bodenabtrag, Vermessung von Befunden

**1.1.1 Baustelleneinrichtung Vegleitung Suchschn.**
Baustelleneinrichtung für Begleitung der Suchschnitte
  Sondagetage
Menge: 45,000 d

**1.1.2 Verbrauchsmaterial Freilegungsarbeiten**
Verbrauchsmaterial für Freilegungsarbeiten, Vermessung,
  Reinigung der Funde, Verpackung und Grabung (Werkzeug) usw.,
  Gesamtpreis unabhängig von der Dauer.
Menge: 45,000 d

*Hinweis: Personalausstattung: Stundensätze mit allen geford. Leistungen, Nebenkosten, Zuschlägen Fahrtkosten. Die Abrechnung von Halbtagespsch. ist möglich.*
Personalausstattung: in den Stundensätzen sind alle geforderten Leistungen, Nebenkosten, Zuschläge und Fahrtkosten enthalten.

**1.1.3 Technische/r Grabungsleiter/in bzw. Grabungstechniker/in**
T  echnische/r Grabungsleiter/in bzw. Grabungstechniker/in
  Beobachtung beim Bodenabtrag, Anlage von Feinplanien
  und Suchschnitten ca. 160 Tage  à 8 h
Menge: 200,000 h

**1.1.4 Technische/r Grabungsleiter/in bzw. Grabungstechniker/in für Verm. Suchschn., Befunde**
Technische/r Grabungsleiter/in bzw. Grabungstechniker/in für die Vermessung der
  Suchschnitte, Markierung und Einmessung der Befunde
  (einschl. Vermessungsgerät)
Menge: 100,000 h

**1.1.5 Auf- und Nachbereitung der Dokumentation Teil A inkl. Bericht**
*** Pauschalposition
Auf- und Nachbereitung der Dokumentation Teil A inkl. Bericht
  (Bei Voruntersuchungen ohne positiven Befund*)

  *Bei positiven Befund erfolgt die Abrechnung des Berichts über den Teil B.
Menge: 1,000 Psch

### Abschnitt 2 Teil B Ausgrabung

*Hinweis: Kostenermittlung für den gesch. Ausgrabungsumf.*
Kostenermittlung für den geschätzten Ausgrabungsumfang im o.g. Bereich nach gegenwärtigem Kenntnisstand. Dieser Bereich dient zum Vergleich bei der Angebotswertung. Die Abrechnung erfolgt nach erbrachter Leistung in Regie. Die tatsächliche Dauer, der erforderliche Personalumfang und die Kosten können erst nach Vorliegen des Ergebnisses von Teil A abgeschätzt werden.

#### Unterabschnitt 2.1 Grabungs- und Dokumentationstätigkeiten

**2.1.10 Baustelleneinrichtung**
Baustelleneinrichtung (Mindeststandard nach
  arbeitsrechtlichen Vorschriften; Bauwagen und
  Toilette)
Menge: 4,000 Wo

**2.1.11 Vermessungsarbeiten (Techniker)**
Vermessungsarbeiten
Vermessungsarbeiten für die Absteckung von Flächen
nach Angaben des AG einschließlich aller Geräte-
und Personalkosten durchführen
Menge: 40,000 h

**2.1.12 Datenaufbereitung (Techniker)**
Datenaufbereitung (Techniker)
Vermessungsdaten aufbereiten
und an AG übergeben.
Menge: 3,000 h

*Hinweis: Kosten für Material und Fundbearbeitung*

**2.1.13 Materialkosten für Vermessung,**
Materialkosten für Vermessung, Dokumentation,
  Grabung/Werkzeug Pro Woche
Menge: 4,000 Wo

**2.1.14 Personalkosten für Reinigung der Funde**
Personalkosten für Reinigung der Funde
  Pro Kilogramm Keramik/Knochen
Menge: 10,000 kg

*Hinweis: Materialkosten für eine Euronormbox inkl. Unterverpackung*

**2.1.15 Euronormbox m. Deckel, m. Unterverpackung 60x40x15**
Menge: 5,000 St

**2.1.16 Euronormbox m. Deckel, m. Unterverpackung 40x30x15**
Menge: 5,000 St

**2.1.17 Euronormbox m. Deckel, m. Unterverpackung 80x60x15**
Menge: 5,000 St

*Hinweis: Personalkosten für das Zeichnen aussagekräftiger Funde nach Vorgabe BLfD*

**2.1.18 1 Zeichnung Metallfund**
Menge: 1,000 St

**2.1.19 1 Zeichnung Gefäß**
Menge: 1,000 St

**2.1.20 1 Zeichnung Scherbe**
Menge: 10,000 St

*Hinweis: Nacharbeitung der geforderten Grabungsdokumentation*

**2.1.21 Nachbereitung der geforderten Grabungsdokumentation**
Nachbereitung der geforderten Grabungsdokumentation
  inkl. der technischen und wissenschaftlichen Grabungsberichte der Teilmaßnahmen, Planerstellungen, Fundverwaltung, Zusammenfassung aller Teilmaßnahmen (bezogen auf eine Grabungswoche mit einem Grabungsteam von 6 Personen s. Pos. 2.1.120 - 2.1.160)
Menge: 4,000 Wo

*Hinweis: Personalausstattung: in den Stundensätzen sind alle geforderten Leistungen, Zuschläge und Fahrtkosten enthalten.*

**2.1.22 Wissenschaftliche Leitung: 1 GL**
Wissenschaftliche Leitung: 1 GL
  für 200 Arbeitstage (à 8 h)
Menge: 180,000 h

**2.1.23 Technische/r Grabungsleiter/in bzw. Grabungstechniker/in: 1 GT**
Technische/r Grabungsleiter/in bzw. Grabungstechniker/in: 1 GT
  für 200 Arbeitstage (à 8 h)
Menge: 180,000 h

**2.1.24 Dokumentationsassistent: 1 DA**
Dokumentationsassistent: 1 DA
für 200 Arbeitstage (à 8 h)
Menge: 180,000 h

**2.1.25 Grabungsfacharbeiter, Fachstudent(en): 1 GFA**
Grabungsfacharbeiter, Fachstudent(en): 1 GFA
für 200 Arbeitstage (à 8 h)
Menge: 180,000 h

**2.1.26 Hilfskraft / -kräfte: 2 H-Kräfte**
Hilfskraft / -kräfte: 2 H-Kräfte
für 200 Arbeitstage (à 8 h)
Menge: 360,000 h

*Hinweis: Die Positionen 2.1.170-240 sind „Spezial-Fachkräfte“. Die nachfolgend beschriebenen Leistungen der Pos. 2.1.170-240 werden vom AG gesondert in Auftrag gegeben. Die angebotenen Preise gelten unabhängig von der abgerechneten Menge. Der AG behält sich vor, die nachfolgenden Positionen ersatzlos entfallen zu lassen.*
Die Positionen 2.1.170-280 sind „Spezial-Fachkräfte“. Die nachfolgend beschriebenen Leistungen
der Pos. 2.1.170-280 werden vom AG gesondert in Auftrag gegeben. Die angebotenen Preise gelten unabhängig von der abgerechneten Menge. Der AG behält sich vor, die nachfolgenden Positionen ersatzlos entfallen zu lassen.

*Hinweis: Pedologe/Geoarchäologe*

**2.1.27 Pedologe/Geoarchäologe**
Pedologe/Geoarchäologe
(8 h/Tag Einsatz vor Ort)
Kosten für das Gutachten sind einbezogen; Fahrtkosten werden gesondert vergütet)
Arbeitseinsatz auf der Ausgrabung inkl. Bericht
Menge: 1,000 d

**2.1.28 Fahrtkosten An- und Abfahrt zusammen**
Menge: 1,000 St

*Hinweis: Archäobotaniker*

**2.1.29 Archäobotaniker**
Archäobotaniker
  Schnellanalyse mit Bericht (Fahrtkosten auf die Grabung werden gesondert vergütet)
  Schnellanalyse u. Bericht (inkl. vorläufiger Artenliste)
Menge: 1,000 St

**2.1.30 Beratung vor Ort (8h/Tag) und Bericht**
Menge: 1,000 St

**2.1.31 Fahrtkosten An- und Abfahrt zusammen**
Menge: 1,000 St

*Hinweis: Anthropologe*

**2.1.32 Anthropologe**
Anthropologe
  angenommen für 1 Tag (8 h/Tag; Fahrtkosten auf die Grabung werden gesondert vergütet)
  1 Arbeitstag auf der Grabung inkl. Bericht
Menge: 1,000 d

**2.1.33 Fahrtkosten An- und Abfahrt zusammen**
Menge: 1,000 St

*Hinweis: Archäozoologe*

**2.1.34 Archäozoologe**
Leistung wird nach Kostenvoranschlag während bzw. nach der Grabung beauftragt
Menge: 1,000 St

*Hinweis: Restaurator*

**2.1.35 Restaurator**
Restaurator
  (8h/Tag; Fahrtkosten auf die Grabung werden gesondert vergütet)
  1 Arbeitstag auf der Grabung inkl. Bericht
Menge: 1,000 h

**2.1.36 Fahrtkosten An- und Abfahrt zusammen**
Menge: 1,000 St

**2.1.37 Transport von Funden ins BLfD**
Transport von Funden ins BLfD
  vom Sitz der archäologischen Fachfirma ins BLfD/München
  Hin- und Rückfahrt pauschal
Menge: 1,000 St

**2.1.38 Ggf. Anfertigung eines wissenschaftlichen Vorberichts**
Ggf. Anfertigung eines wissenschaftlichen Vorberichts
  mit druckfähigem Gesamtbefundplan sowie
  einer Bildauswahl in Farbe der wichtigsten Befunde für
  das Arch. Jahr (siehe die „Vorgaben zur Dokumentation
  archäologischer Ausgrabungen in Bayern“ [Stand April 2020]
  pauschal auf die gesamte Grabungsdauer bezogen
Menge: 1,000 St

### Abschnitt 3 Teil C Baggerarbeiten

#### Unterabschnitt 3.1 Hydraulikbagger auf Kettenfahrwerk (ca. 15 t)

**3.1.10 Hydraulikbagger auf Kettenfahrwerk (ca. 15 t)**
Hydraulikbagger auf Kettenfahrwerk (ca. 15 t) mit Grabenraumlöffel B = 2,0 m, inkl. Bedienung. Ausbau Erdmaterial und Oberboden und Einbau nach Abschluss der Untersuchungen in Urzustand.
Menge: 360,000 h

**3.1.20 An- und Abtransport inkl. Betriebsstoffe**
Menge: 6,000 St

**3.1.30 Umsetzen inkl. Betriebsstoffe**
Menge: 6,000 St

#### Unterabschnitt 3.3 Geländegängiger 3-Achs-LKW

**3.3.10 Geländegängiger 3-Achs-LKW (Bedarfspos.)**
Geländegängiger 3-Achs-LKW (mit Allradantrieb) ink.
Fahrer auf Abruf (Nur nach Anweisung durch den AG)
Menge: 40,000 h
